# Adhesivo-sellante bituminoso elasto-plástico, tixotrópico, en base disolvente, para el encolado y el sellado impermeable sobre hormigón, vidrio, metal, madera, gres y PVC Bioscud BT Fix de Kerakoll

- Propiedad del archivo: CONSTRUNARIO
- Formato: FIEBDC-3/2012
- Programa: Construnario Versión 3.51
- Fecha de los precios: 28/02/2024
- Divisa: EUR

**15310_KER** u Adhesivo-sellante bituminoso elasto-plástico, tixotrópico, en base disolvente, para el encolado y el sellado impermeable sobre hormigón, vidrio, metal, madera, gres y PVC Bioscud BT Fix de Kerakoll
Precio: 11.32
Adhesivo-sellante bituminoso elasto-plástico, tixotrópico, en base disolvente, para el encolado y el sellado impermeable sobre hormigón, vidrio, metal, madera, gres y PVC. Bioscud BT FIX es específico para el encolado en frío y la reparación de telas asfálticas o membranas bituminosas preformadas dañadas, evitando el uso de soplete. Es idóneo para el encolado de paneles aislantes resistentes a los disolventes y para la unión de materiales no absorbentes. Código EAN: 8021704153108
