# Revestimiento transitable antideslizante de alta resistencia al desgaste para superficies tratadas con los sistemas impermeabilizantes de la línea Bioscud

- Propiedad del archivo: CONSTRUNARIO
- Formato: FIEBDC-3/2012
- Programa: Construnario Versión 3.51
- Fecha de los precios: 28/02/2024
- Divisa: EUR

**18877_KER** kg Revestimiento transitable antideslizante de alta resistencia al desgaste para superficies tratadas con los sistemas impermeabilizantes de la línea Bioscud, resistente a los rayos UV, agentes atmosféricos y al agua encharcada, Bioscud Traffic de Kerakoll. RAL 7038. 20 kg
Precio: 7.97
Revestimiento transitable antideslizante de alta resistencia al desgaste para superficies tratadas con los sistemas impermeabilizantes de la línea Bioscud, resistente a los rayos UV, agentes atmosféricos y al agua encharcada. Bioscud Traffic realiza la protección impermeabilizante antideslizante de superficies transitables, garantizando durabilidad y máxima resistencia a los agentes atmosféricos. Código EAN: 8021704188773
