# Paños profesionales antiestáticos, referencia Pulex de Kerakoll (precio por caja de 50 unidades)

- Propiedad del archivo: CONSTRUNARIO
- Formato: FIEBDC-3/2012
- Programa: Construnario Versión 3.51
- Fecha de los precios: 28/02/2024
- Divisa: EUR

**19110_KER** u Paños profesionales antiestáticos, referencia Pulex de Kerakoll (precio por caja de 50 unidades)
Precio: 171.00
Paños profesionales antiestáticos, referencia Pulex de Kerakoll (precio por caja de 50 unidades) Garantiza el acabado sin polvo ni otras impurezas Ideal incluso en aplicaciones de productos de acabado de la línea Factory Paños profesionales antiestáticos para la captura instantánea de cualquier rastro de polvo en los pavimentos antes de la aplicación de la última mano de barnizado. Ideal también para el mantenimiento habitual del parquet. Precio por caja de 50 unidades. Código EAN: 8021704191100
