# Consolidante eco-compatible, referencia Kerakover Eco Silicato di Etilede Kerakoll. Envase: 5 l

- Propiedad del archivo: CONSTRUNARIO
- Formato: FIEBDC-3/2012
- Programa: Construnario Versión 3.51
- Fecha de los precios: 28/02/2024
- Divisa: EUR

**19296_KER** l Consolidante eco-compatible, referencia Kerakover Eco Silicato di Etilede Kerakoll. Envase: 5 l
Precio: 30.80
Consolidante eco-compatible a base de ésteres etílicos de ácido silícico de alto poder difusor. Kerakover Eco Silicato di Etile, en base disolvente, desarrolla su acción consolidante tanto sobre piedras naturales como artificiales y no altera su transpirabilidad. Interiores, exteriores. Código EAN: 8021704192961
