# Descarga central en polipropileno, referencia Aquaform VD de Kerakoll. Desagüe

- Propiedad del archivo: CONSTRUNARIO
- Formato: FIEBDC-3/2012
- Programa: Construnario Versión 3.51
- Fecha de los precios: 28/02/2024
- Divisa: EUR

**19931_KER** u Descarga central en polipropileno, referencia Aquaform VD de Kerakoll. Desagüe
Precio: 145.62
Descarga central en polipropileno con membrana impermeable de polietileno revestida en ambos lados con tejido de polipropileno para los sistemas Laminados Kerakoll. La membrana soldada en frío con collarín de butilo autoadhesivo permite el encolado con gel-adhesivos H40 y la compatibilidad total con los sistemas Laminados para garantizar la continuidad de la contención hidráulica. Aquaform VD: descarga vertical, 141 alto, salida diámetro 75 mm.
