# Fondo intermedio orgánico mineral eco-compatible, referencia Kerakover Eco Silox Fondo de Kerakoll. Envase: 14 l

- Propiedad del archivo: CONSTRUNARIO
- Formato: FIEBDC-3/2012
- Programa: Construnario Versión 3.51
- Fecha de los precios: 28/02/2024
- Divisa: EUR

**24581_KER** l Fondo intermedio orgánico mineral eco-compatible, referencia Kerakover Eco Silox Fondo de Kerakoll. Envase: 14 l
Precio: 15.88
Fondo intermedio orgánico mineral ecocompatibile, a base de resina siloxánica al agua, para la preparación de soportes antes del ciclo decorativo. Kerakover Silox Fondo es altamente transpirable, rellena las fisuras estabilizándolas, regulariza las imperfecciones del soporte y garantiza un aspecto estético excelente. Interiores, exteriores Código EAN: 8021704245810
