# Hidropintura en base acrílica y siloxánica hidrofobizante, referencia Kerakover Eco Kompact Pittura de Kerakoll. Coloreado AA. Envase: 14 l

- Propiedad del archivo: CONSTRUNARIO
- Formato: FIEBDC-3/2012
- Programa: Construnario Versión 3.51
- Fecha de los precios: 28/02/2024
- Divisa: EUR

**31454AA_KER** l Hidropintura en base acrílica y siloxánica hidrofobizante, referencia Kerakover Eco Kompact Pittura de Kerakoll. Coloreado AA. Envase: 14 l
Precio: 20.90
Hidropintura en base acrílica y con siloxanos hidrofobizantes de relleno con efecto compacto, orgánica, mineral, cubriente y mate. Kerakover Kompact Pittura con aditivos antibiodeteriógenos, es súper-lavable, tiene gran poder de relleno, de aspecto estético excelente, con óptima cobertura. Elevada hidrorrepelencia y resistente a los agentes atmosféricos. Interiores, exteriores.
