# Promotor de adhesión universal rápido para autonivelantes, adhesivos cementosos, morteros de alisado, enfoscados, Active Prime Fix de Kerakoll. Bidón

- Propiedad del archivo: CONSTRUNARIO
- Formato: FIEBDC-3/2012
- Programa: Construnario Versión 3.51
- Fecha de los precios: 28/02/2024
- Divisa: EUR

**46171_KER** kg Promotor de adhesión universal rápido para autonivelantes, adhesivos cementosos, morteros de alisado, enfoscados, Active Prime Fix de Kerakoll. Bidón
Precio: 8.64
Promotor de adhesión universal rápido para autonivelantes, adhesivos cementosos, morteros de alisado y enfoscados. Monocomponente, en base agua, para interiores y exteriores. La reticulación activa de Active Prime Fix desarrolla una compatibilidad total con soportes absorbentes y no absorbentes, garantizando la máxima adhesión en la sobreaplicación de productos minerales a base de cemento y yeso. Código EAN: 8021704461715
