# Promotor de adhesión universal rápido, para autonivelantes, adhesivos cementosos, morteros de acabado y enfoscados, Active Prime Grip de Kerakoll. Bote 10 kg

- Propiedad del archivo: CONSTRUNARIO
- Formato: FIEBDC-3/2012
- Programa: Construnario Versión 3.51
- Fecha de los precios: 28/02/2024
- Divisa: EUR

**46188_KER** kg Promotor de adhesión universal rápido, para autonivelantes, adhesivos cementosos, morteros de acabado y enfoscados, Active Prime Grip de Kerakoll. Bote 10 kg
Precio: 9.72
Promotor de adhesión universal rápido, para autonivelantes, adhesivos cementosos, morteros de acabado y enfoscados. Acabado con efecto cuarzo. Monocomponente, en base agua, para interiores y exteriores. La reticulación activa de Active Prime Grip desarrolla una compatibilidad total con soportes absorbentes y no absorbentes, garantizando la máxima adhesión en la sobreaplicación de productos minerales a base de cemento y yeso. Código EAN: 8021704461883
