# Sellante decorativo para baldosas y mosaicos, referencia Silicone Color de Kerakoll. Color: 03

- Propiedad del archivo: CONSTRUNARIO
- Formato: FIEBDC-3/2012
- Programa: Construnario Versión 3.51
- Fecha de los precios: 28/02/2024
- Divisa: EUR

**50239_KER** u Sellante decorativo para baldosas y mosaicos, referencia Silicone Color de Kerakoll. Color: 03
Precio: 17.00
Sellante decorativo para baldosas y mosaicos en 50 colores de design. Producto green para bioconstrucción. Silicone Color desarrolla una elevada adhesión a las superficies no absorbentes, garantiza la integridad y el sellado al agua de los revestimientos cerámicos sujetos a deformaciones. Código EAN: 8021704502395
