# Espuma autoexpansiva para relleno y fijación, referencia Hyper Foam Combi de Kerakoll

- Propiedad del archivo: CONSTRUNARIO
- Formato: FIEBDC-3/2012
- Programa: Construnario Versión 3.51
- Fecha de los precios: 28/02/2024
- Divisa: EUR

**50483_KER** u Espuma autoexpansiva para relleno y fijación, referencia Hyper Foam Combi de Kerakoll
Precio: 10.00
Hyper Foam Combi se puede utilizar tanto con pistola como manualmente con su boquilla de aplicación. Tiene una baja presión de polimerización para conseguir una post-expansión moderada sin deformar los materiales. Elevado rendimiento Post-expansión moderada No deforma los elementos de construcción Óptimo aislamiento térmico y acústico Adecuada para altas temperaturas de trabajo, hasta +40 °C Idónea para reducir los puentes térmicos Envase bote 750 ml Rendimiento ˜ 55 l de espuma con un bote Conservación ˜ 12 meses Código EAN: 8021704504832
