# Espuma autoexpansiva para relleno y fijación, referencia Hyper Foam Fire G de Kerakoll. Resistente al fuego

- Propiedad del archivo: CONSTRUNARIO
- Formato: FIEBDC-3/2012
- Programa: Construnario Versión 3.51
- Fecha de los precios: 28/02/2024
- Divisa: EUR

**50487_KER** u Espuma autoexpansiva para relleno y fijación, referencia Hyper Foam Fire G de Kerakoll. Resistente al fuego.
Precio: 16.50
Hyper Foam Fire G se utiliza para sellar y rellenar juntas resistentes al fuego. Hyper Foam Fire G se puede extrudir mediante pistola dosificadora. Clasificación B1 según la norma DIN 4102-1 Resistencia al fuego de 30 a 240 minutos, según EN 1366-4, y en función de la configuración de las juntas Aislamiento térmico y acústico Elevada estabilidad de forma Excelente adherencia Envase bote 750 ml Rendimiento ˜ 51 l de espuma con un bote Conservación ˜ 12 meses Código EAN: 8021704504870
