# Adhesivo-sellante híbrido elástico para cualquier tipo de material de construcción, referencia Tetra Fix Crystal de Kerakoll

- Propiedad del archivo: CONSTRUNARIO
- Formato: FIEBDC-3/2012
- Programa: Construnario Versión 3.51
- Fecha de los precios: 28/02/2024
- Divisa: EUR

**50505_KER** u Adhesivo-sellante híbrido elástico para cualquier tipo de material de construcción, referencia Tetra Fix Crystal de Kerakoll
Precio: 11.40
Gracias a su transparencia cristalina, Tetra Fix Crystal es el producto perfecto para sellados y pegados invisibles. Multiuso Secado rápido Pintable Elástico Se adhiere a todos los soportes, incluso húmedos Transparencia cristalina para un sellado invisible Envase cartucho 290 ml Rendimiento ver ficha técnica Conservación ˜ 12 meses Código EAN: 3663588002582
