# Ligante hidráulico mineral certificado, eco-compatible, referencia Keracem Eco de Kerakoll. Fraguado normal y secado rápido

- Propiedad del archivo: CONSTRUNARIO
- Formato: FIEBDC-3/2012
- Programa: Construnario Versión 3.51
- Fecha de los precios: 28/02/2024
- Divisa: EUR

**70094_KER** kg Ligante hidráulico mineral certificado, eco-compatible, referencia Keracem Eco de Kerakoll. Fraguado normal y secado rápido
Precio: 1.00
Ligante hidráulico mineral certificado, eco-compatible de fraguado normal y secado rápido para soleras de colocación y suelos radiantes de alta resistencia. Keracem Eco, mezclado con áridos de granulometría comprendida entre 0 y 8 mm, realiza soleras de colocación de elevada estabilidad dimensional y equilibrio higrométrico constante, garantizando la colocación rápida y segura de baldosas cerámicas tras 24 h y de parqué tras sólo 5 días. Código EAN: 8432523700945
