# Solera de colocación premezclada mineral certificada, eco-compatible, referencia Keracem Eco Pronto de Kerakoll. Fraguado normal y secado rápido

- Propiedad del archivo: CONSTRUNARIO
- Formato: FIEBDC-3/2012
- Programa: Construnario Versión 3.51
- Fecha de los precios: 28/02/2024
- Divisa: EUR

**70186_KER** kg Solera de colocación premezclada mineral certificada, eco-compatible, referencia Keracem Eco Pronto de Kerakoll. Fraguado normal y secado rápido
Precio: 0.30
Solera de colocación premezclada mineral certificada, eco-compatible, de fraguado normal y secado rápido para la colocación con adhesivos. Keracem Eco Pronto desarrolla una óptima conductividad térmica indispensable en suelos radiantes para alcanzar los máximos rendimientos de la instalación y una distribución uniforme del calor. Código EAN: 8432523701867
