# Mortero natural certificado, referencia Biocalce Piedra de Kerakoll. Envase 25 kg

- Propiedad del archivo: CONSTRUNARIO
- Formato: FIEBDC-3/2012
- Programa: Construnario Versión 3.51
- Fecha de los precios: 28/02/2024
- Divisa: EUR

**70193_KER** kg Mortero natural certificado, referencia Biocalce Piedra de Kerakoll. Envase 25 kg
Precio: 0.72
Mortero natural certificado, eco-compatible, de cal natural pura NHL 3.5 conforme a la norma EN 459-1, para el tendido y el llagueado altamente transpirable de muros. Biocalce Piedra es un mortero de clase M5 idóneo para el levantamiento de muros de caravista y para el llagueado de muros de ladrillo o piedras naturales. Interiores, exteriores. Código EAN: 8432523701935
