# Nivelante mineral certificado, eco-compatible, referencia Keralevel Eco LR de Kerakoll

- Propiedad del archivo: CONSTRUNARIO
- Formato: FIEBDC-3/2012
- Programa: Construnario Versión 3.51
- Fecha de los precios: 28/02/2024
- Divisa: EUR

**70382_KER** kg Nivelante mineral certificado, eco-compatible, referencia Keralevel Eco LR de Kerakoll
Precio: 1.61
Nivelante mineral certificado, eco-compatible, rápido para la regularización de alta resistencia y elevado espesor de soportes irregulares. Keralevel Eco LR desarrolla un equilibrio tixotrópico perfecto, idóneo para la regularización de paredes no aplomadas o irregulares y pavimentos desnivelados sin interrupción de los tiempos de obra antes de la colocación de los recubrimientos. Código EAN: 8432523703823
