# Esponja Fugabella Eco de Kerakoll - recambio

- Propiedad del archivo: CONSTRUNARIO
- Formato: FIEBDC-3/2012
- Programa: Construnario Versión 3.51
- Fecha de los precios: 28/02/2024
- Divisa: EUR

**70604_KER** u Esponja Fugabella Eco de Kerakoll - recambio
Precio: 12.70
Esponja, fieltros y accesorios para el rejuntado de baldosas cerámicas y piedras naturales con juntas minerales Fugabella Eco y juntas orgánicas Fugalite. Código EAN: 8432523706046
