# Mortero de acabado mineral eco-compatible, referencia Rasobuild Eco Universal de Kerakoll

- Propiedad del archivo: CONSTRUNARIO
- Formato: FIEBDC-3/2012
- Programa: Construnario Versión 3.51
- Fecha de los precios: 28/02/2024
- Divisa: EUR

**72861_KER** kg Mortero de acabado mineral eco-compatible, referencia Rasobuild Eco Universal de Kerakoll
Precio: 0.72
Mortero de acabado mineral eco-compatible. Rasobuild Eco Universal garantiza alisados y nivelaciones de superficies absorbentes para trabajos de mantenimiento. Específico para reparaciones de superficies con enfoscados monocapa. Interiores, exteriores. Blanco. Código EAN: 8432523728611
