# Revestimiento mineral eco-compatible, referencia Kerabuild Eco Osmocem de Kerakoll. Gris

- Propiedad del archivo: CONSTRUNARIO
- Formato: FIEBDC-3/2012
- Programa: Construnario Versión 3.51
- Fecha de los precios: 28/02/2024
- Divisa: EUR

**73515_KER** kg Revestimiento mineral eco-compatible, referencia Kerabuild Eco Osmocem de Kerakoll. Gris
Precio: 1.74
Revestimiento mineral eco-compatible de acción osmótica para la protección y la impermeabilización con durabilidad garantizada de estructuras de hormigón. Kerabuild Eco Osmocem es un revestimiento monocomponente, tixotrópico, conforme a los requisitos de las prestaciones exigidas por la EN 1504-2, revestimientos (C), resistente a las presiones hidráulicas positivas y negativas. Código EAN: 8432523735152
