# Resina-cemento decorativa para el rejuntado de baldosas, mosaicos y mármoles, referencia Fugabella Color de Kerakoll. Color - 33

- Propiedad del archivo: CONSTRUNARIO
- Formato: FIEBDC-3/2012
- Programa: Construnario Versión 3.51
- Fecha de los precios: 28/02/2024
- Divisa: EUR

**74315_KER** u Resina-cemento decorativa para el rejuntado de baldosas, mosaicos y mármoles, referencia Fugabella Color de Kerakoll. Color - 33
Precio: 4.62
Resina-cemento decorativa para el rejuntado de baldosas, mosaicos y mármoles en 50 colores de design. Producto green para bioconstrucción. Fugabella Color es la revolucionaria junta híbrida para decorar cualquier superficie de gres, mosaico y piedra natural. Fugabella Color alcanza características de hidrorrepelencia, muy baja absorción de agua, elevada dureza superficial, elevada resistencia a las sustancias ácidas más habituales y total uniformidad del color. Código EAN: 8432523743157
