# Geomortero estructural transpirable de grano grueso, referencia Geocalce G Antisísmico de Kerakoll

- Propiedad del archivo: CONSTRUNARIO
- Formato: FIEBDC-3/2012
- Programa: Construnario Versión 3.51
- Fecha de los precios: 28/02/2024
- Divisa: EUR

**74985_KER** kg Geomortero estructural transpirable de grano grueso, referencia Geocalce G Antisísmico de Kerakoll
Precio: 0.71
Geomortero estructural transpirable de grano grueso de cal natural pura NHL y geoligante – Clase M15. Específico como micro-hormigón mineral a combinar con mallas electrosoldadas en los sistemas certificados de refuerzo estructural mejora y adaptación sísmica. Idóneo para la consolidación y reparación de obras murales. Certificado para mejorar la seguridad de los edificios. Geocalce G Antisismico es un geomortero con clase de resistencia M15 según EN 998-2 y R1 según EN 1504-3, para intervenciones altamente transpirables en muros y prefabricados de hormigón. Código EAN: 8432523749852
