# Gel-membrana impermeable, superadhesiva, referencia Nanoflex Sin Límites de Kerakoll

- Propiedad del archivo: CONSTRUNARIO
- Formato: FIEBDC-3/2012
- Programa: Construnario Versión 3.51
- Fecha de los precios: 28/02/2024
- Divisa: EUR

**75570_KER** kg Gel-membrana impermeable, superadhesiva, referencia Nanoflex Sin Límites de Kerakoll
Precio: 4.52
Gel-membrana impermeable, superadhesiva, ultra-trabajable, para la impermeabilización transpirable, antialcalina y cloro-resistente en los Laminados Sin Límites antes de la colocación de elevada adhesión y durabilidad con H40 Gel. Nanoflex Sin Límites garantiza soportes perfectamente impermeabilizados en los revolucionarios Laminados Sin Límites para la seguridad de una colocación perfecta y duradera.
