# Membrana orgánica mineral elástica eco-compatible, Aquastop Extreme de Kerakoll. Envase: 6 kg

- Propiedad del archivo: CONSTRUNARIO
- Formato: FIEBDC-3/2012
- Programa: Construnario Versión 3.51
- Fecha de los precios: 28/02/2024
- Divisa: EUR

**KER_39684** kg Membrana orgánica mineral elástica eco-compatible, Aquastop Extreme de Kerakoll. Envase: 6 kg
Precio: 16.02
Membrana orgánica mineral elástica eco-compatible con altas resistencias químicas y elevada adhesión para la impermeabilización de soportes deformables antes de la colocación con gel-adhesivos orgánicos.
