# Gel-Adhesivo estructural, altamente flexible, multiuso, tixo & fluido, H40 gel de Kerakoll. Blanco. 20 Kg

- Propiedad del archivo: CONSTRUNARIO
- Formato: FIEBDC-3/2012
- Programa: Construnario Versión 3.51
- Fecha de los precios: 28/02/2024
- Divisa: EUR

**KER_76440** kg Gel-Adhesivo estructural, altamente flexible, multiuso, tixo & fluido, H40 gel de Kerakoll. Blanco. 20 Kg
Precio: 0.94
H40 Gel Blanco Gel-Adhesivo estructural, altamente flexible, multiuso, tixo & fluido. Para gres porcelánico, cerámica y piedras naturales de cualquier tipo y formato. Código EAN: 8432523764404
