# Boquilla toma limpiafondos, HP-4606-58 de Hidro-Water

- Propiedad del archivo: CONSTRUNARIO
- Formato: FIEBDC-3/2012
- Programa: Construnario Versión 3.51
- Fecha de los precios: 27/02/2024
- Divisa: EUR

**HID_HP_4606_58** u Boquilla toma limpiafondos, HP-4606-58 de Hidro-Water
Precio: 5.00
Skimmers, sumideros y boquillas fabricados en material ABS y con tratamientos UV.
