# Foco mini LED, HP-0205-20 de Hidro-Water. RGB

- Propiedad del archivo: CONSTRUNARIO
- Formato: FIEBDC-3/2012
- Programa: Construnario Versión 3.51
- Fecha de los precios: 27/02/2024
- Divisa: EUR

**HID_HP_0205_20** u Foco mini LED, HP-0205-20 de Hidro-Water. RGB
Precio: 125.00
Foco mini LED, HP-0205-20 de Hidro-Water. RGB Fabricados en plástico resistente. 100% de estanqueidad gracias al sellado de epoxi. Instalación en boquilla Ø 11/2 Instalación en hormigón y en fibra dee vidrio. Cable: se suministra con manguera 3 hilos de 2.5m (V+; V- ; antena) 15 programas de colores en modo ON/OFF control. LED tipo SMD3535. Tensión: AC 12V/50-60 Hz Para no reducir el rango de acción del mando, el cable de antena ha de llevarse hasta la caja de empalme. Están fabricados con un plástico resistente y se suministran con lámpara LED. Los focos están diseñados especialmente para escaleras. Código EAN: 8435443257940
