# Filtro serie CF25, HP-4202-02 de Hidro-Water. Área de filtro (m2): 2,25

- Propiedad del archivo: CONSTRUNARIO
- Formato: FIEBDC-3/2012
- Programa: Construnario Versión 3.51
- Fecha de los precios: 27/02/2024
- Divisa: EUR

**HID_HP_4202_02** u Filtro serie CF25, HP-4202-02 de Hidro-Water. Área de filtro (m2): 2,25
Precio: 185.00
Filtro serie CF25, HP-4202-02 de Hidro-Water. Área de filtro (m2): 2,25 Filtro resistente a los rayos UV. Tapa cierre en anillo, que permite una fácil limpieza y sustitución del cartucho. Purgador de aire manual para facilitar la eliminación del aire atrapado dentro del tanque del filtro. Manómetro radial. Presión máxima de funcionamiento: 2.5 Bar. Temperatura máxima: 40°C Filtros especiales para la recuperación del agua y químicos de los lavados del filtro de la piscina. Mediante la implementación de estos filtros, logramos reutilizar el agua empleada en el lavado del sistema de filtración de la piscina. Ya no resulta necesario desechar este recurso, con sus productos químicos correspondientes; ahora, simplemente se filtra de nuevo y se reintegra al sistema acuático de la piscina
