# Sistema dúplex de porta cartuchos de 2 piezas para usos domésticos, Filtro Dúplex Big 20” FI-0203-22 de Hidro-Water

- Propiedad del archivo: CONSTRUNARIO
- Formato: FIEBDC-3/2012
- Programa: Construnario Versión 3.51
- Fecha de los precios: 27/02/2024
- Divisa: EUR

**HID_FI_0203_22** u Sistema dúplex de porta cartuchos de 2 piezas para usos domésticos, Filtro Dúplex Big 20” FI-0203-22 de Hidro-Water
Precio: 279.00
Sistemas dúplex y tríplex de porta cartuchos de 2 piezas para usos domésticos en el tratamiento de agua. Incluyen llave y soporte. Código EAN: 8435443207976
