# Caldera de pellet de acero TRADEPELLET automática 14 KW

- Propiedad del archivo: CONSTRUNARIO
- Formato: FIEBDC-3/2012
- Programa: Construnario Versión 1.71
- Fecha de los precios: 30/10/2014
- Divisa: EUR

**UTRD7014** u Caldera de pellet de acero TRADEPELLET automática 14 KW
Ud. Caldera marca TRADESA modelo TRADEPELLET AUTOMÁTICA 14, de acero que funciona con pellet de leña natural y otros combustibles granulados como huesos de aceituna, cáscara de almendra... De 14 kW de potencia útil máxima. Alto rendimiento hasta 93% conforme a EN 303.5. Para diferentes aplicaciones de calefacción y agua caliente sanitaria con control digital de las funciones automáticas de encendido, alimentación y regulación de la instalación. Cuadro eléctrico con grandes prestaciones para control de diferentes bombas y colocación de sondas de impulsión, acumulación y solar. Sinfín de alimentación horizontal y tolva superpuesta a la caldera de 110 kg incluida, con autonomía media de 10-12 días. Autolimpieza del quemador por soplado del ventilador. Potencia modulante. Dimensiones 550x1237x1460 mm (ancho x profund. x alto). Totalmente instalado.
