# Tubo reflectante 215 mm. Para TY270 de Tubysol

- Propiedad del archivo: CONSTRUNARIO
- Formato: FIEBDC-3/2012
- Programa: Construnario Versión 3.51
- Fecha de los precios: 27/02/2024
- Divisa: EUR

| Código | Ud | Descripción | Precio |
|---|---|---|---|
| TUBRE215_TY270 | u | Tubo reflectante 215 mm. Para TY270 de Tubysol | 30.00 |
