# Caldera de pellet de acero TRADEPELLET automática 80 KW

- Propiedad del archivo: CONSTRUNARIO
- Formato: FIEBDC-3/2012
- Programa: Construnario Versión 1.71
- Fecha de los precios: 30/10/2014
- Divisa: EUR

**UTRD7051** u Caldera de pellet de acero TRADEPELLET automática 80 KW.
Ud. Caldera marca TRADESA - ARCA modelo TRADEPELLET AUTOMÁTICA 80, de acero que funciona con pellet de leña natural y otros combustibles de Biomasa. De 80 kW de potencia útil máxima. Alto rendimiento del 92% conforme a EN 303.5. Para diferentes aplicaciones de calefacción y agua caliente sanitaria con control digital de las funciones automáticas de encendido, alimentación y regulación de la instalación. LLama horizontal con sistema de combustión por aspiración que evita residuos sin combustionar. Intercambiador en seco anticondensación. Cuadro eléctrico con grandes prestaciones para control de diferentes bombas y colocación de sondas de impulsión, acumulación y solar. Sinfín de alimentación y tolva lateral de 400 kg. Autolimpieza del quemador por soplado del ventilador. Potencia modulante. Dimensiones 768x1120x1129 mm (ancho x profund. x alto). Totalmente instalado.
