# Caldera de pellet de acero TRADEPELLET automática 150 KW

- Propiedad del archivo: CONSTRUNARIO
- Formato: FIEBDC-3/2012
- Programa: Construnario Versión 1.71
- Fecha de los precios: 30/10/2014
- Divisa: EUR

**UTRD7053** u Caldera de pellet de acero TRADEPELLET automática 150 KW.
Ud. Caldera marca TRADESA - ARCA modelo TRADEPELLET AUTOMÁTICA 150, de acero que funciona con pellet de leña natural y otros combustibles de Biomasa. De 150 kW de potencia útil máxima. Alto rendimiento del 92% conforme a EN 303.5. Para diferentes aplicaciones de calefacción y agua caliente sanitaria con control digital de las funciones automáticas de encendido, alimentación y regulación de la instalación. LLama horizontal con sistema de combustión por aspiración que evita residuos sin combustionar. Intercambiador en seco anticondensación. Cuadro eléctrico con grandes prestaciones para control de diferentes bombas y colocación de sondas de impulsión, acumulación y solar. Sinfín de alimentación y silo lateral vertical de 1500 kg, con gran autonomía. Autolimpieza del quemador por soplado del ventilador. Potencia modulante. Dimensiones 862x1480x1253 mm (ancho x profund. x alto).Totalmente instalado.
