# Plancha poliestireno extruido, mecanizado lateral media madera, Thermogreen SL. Esp: 90 mm. L: 1,25. A: 0,6. RD (m2·K/W): 2,80

- Propiedad del archivo: CONSTRUNARIO
- Formato: FIEBDC-3/2012
- Programa: Construnario Versión 3.51
- Fecha de los precios: 27/02/2024
- Divisa: EUR

**PA10120** m2 Plancha poliestireno extruido, mecanizado lateral media madera, Thermogreen SL. Esp: 90 mm. L: 1,25. A: 0,6. RD (m2·K/W): 2,80
Precio: 21.78
Plancha poliestireno extruido, mecanizado lateral media madera, Thermogreen SL. Esp: 90 mm. L: 1,25. A: 0,6. RD (m2·K/W): 2,80 ___ m2 de plancha de poliestireno extruido (XPS) THERMOGREEN SL, según UNE-EN 13164, de superficie lisa y mecanizado lateral media madera, de ___ mm de espesor, de resistencia térmica ___ (m2 ·K)/W, de conductividad térmica ___ W/(m·K), reacción al fuego Euroclase E y código de designación: XPS-EN13164-T1-CS(10Y)300-WL(T)0.7-DS(70,90) -DLT(2)5-TR200 Producto bajo pedido. Consultar cantidad mínima y plazo de entrega THERMOGREEN SL es una plancha de poliestireno extruido (XPS) de estructura celular cerrada utilizada como aislante térmico. Se presenta en forma de planchas de 1250x600 mm, de superficie lisa y acabado lateral en media madera. CAMPO DE APLICACIÓN RECOMENDADO: ? Cubierta plana invertida. ? Cubierta inclinada (tejas ancladas con rastrel). ? Aislamiento de suelos. ? Aislamiento de muros enterrados. CARACTERÍSTICAS TÉCNICAS: THERMOGREEN SL es un aislante térmico conforme a la norma UNE EN 13164.
