# Plancha poliestireno extruido, lateral canto recto, Thermogreen CR. Esp: 40 mm. L: 1,25. A: 0,6. RD (m2·K/W): 1,25

- Propiedad del archivo: CONSTRUNARIO
- Formato: FIEBDC-3/2012
- Programa: Construnario Versión 3.51
- Fecha de los precios: 27/02/2024
- Divisa: EUR

**PA10202** m2 Plancha poliestireno extruido, lateral canto recto, Thermogreen CR. Esp: 40 mm. L: 1,25. A: 0,6. RD (m2·K/W): 1,25
Precio: 9.36
Plancha poliestireno extruido, lateral canto recto, Thermogreen CR. Esp: 40 mm. L: 1,25. A: 0,6. RD (m2·K/W): 1,25 ___ m2 de plancha de poliestireno extruido (XPS) THERMOGREEN CR, según UNE-EN 13164, de superficie lisa y mecanizado lateral canto recto, de ___ mm de espesor, de resistencia térmica ___ (m2 ·K)/W, de conductividad térmica ___ W/(m·K), reacción al fuego Euroclase E y código de designación: XPS-EN13164-T1-CS(10Y)250-WL(T)0,7–DS(70,90)-DLT(2)5–TR200 THERMOGREEN CR es una plancha de poliestireno extruido (XPS) de estructura celular cerrada utilizada como aislante térmico. Se presenta en forma de planchas de 1250x600 mm, de superficie lisa y acabado lateral en canto recto. CAMPO DE APLICACIÓN RECOMENDADO: ? Cubierta inclinada (tejas ancladas con rastrel). ? Aislamiento de suelos (con rastrel). CARACTERÍSTICAS TÉCNICAS: THERMOGREEN CR es un aislante térmico conforme a la norma UNE EN 13164.
