# Lavamanos serie Selnova, referencia 500.294.01.1 de Geberit. Blanco - de Geberit

- Propiedad del archivo: CONSTRUNARIO
- Formato: FIEBDC-3/2012
- Programa: Construnario Versión 3.51
- Fecha de los precios: 14/03/2024
- Divisa: EUR

**500294011** u Lavamanos serie Selnova, referencia 500.294.01.1 de Geberit. Blanco - de Geberit
Precio: 73.80
B'=50cm, H'=18cm, T'=41cm, Toma de grifo'=Sin, Rebosadero'=Visible
