# Lavamanos serie Selnova Compact, referencia 500.319.01.1 de Geberit. Compacto, con superficie de apoyo - de Geberit

- Propiedad del archivo: CONSTRUNARIO
- Formato: FIEBDC-3/2012
- Programa: Construnario Versión 3.51
- Fecha de los precios: 14/03/2024
- Divisa: EUR

**500319011** u Lavamanos serie Selnova Compact, referencia 500.319.01.1 de Geberit. Compacto, con superficie de apoyo - de Geberit
Precio: 60.50
Blanco, B'=45cm, H'=15cm, T'=25cm, Toma de grifo'=Izquierda, Rebosadero'=Visible, Superficie de apoyo'=Derecha
