# Lavamanos serie Selnova Compact, referencia 501.506.00.1 de Geberit. Compacto - de Geberit

- Propiedad del archivo: CONSTRUNARIO
- Formato: FIEBDC-3/2012
- Programa: Construnario Versión 3.51
- Fecha de los precios: 14/03/2024
- Divisa: EUR

**501506001** u Lavamanos serie Selnova Compact, referencia 501.506.00.1 de Geberit. Compacto - de Geberit
Precio: 97.80
B'=50cm, H'=15cm, T'=25cm, Toma de grifo'=Izquierda, Rebosadero'=Visible, Superficie de apoyo'=Sin
