# Lavamanos serie Selnova Compact, referencia 501.518.00.1 de geberit. Compacto - de Geberit

- Propiedad del archivo: CONSTRUNARIO
- Formato: FIEBDC-3/2012
- Programa: Construnario Versión 3.51
- Fecha de los precios: 14/03/2024
- Divisa: EUR

**501518001** u Lavamanos serie Selnova Compact, referencia 501.518.00.1 de geberit. Compacto - de Geberit
Precio: 94.60
B'=40cm, H'=15cm, T'=25cm, Toma de grifo'=Izquierda, Rebosadero'=Visible, Superficie de apoyo'=Sin
