# Lavamanos serie Selnova Compact, referencia 501.548.00.1 de Geberit - de Geberit

- Propiedad del archivo: CONSTRUNARIO
- Formato: FIEBDC-3/2012
- Programa: Construnario Versión 3.51
- Fecha de los precios: 14/03/2024
- Divisa: EUR

**501548001** u Lavamanos serie Selnova Compact, referencia 501.548.00.1 de Geberit - de Geberit
Precio: 68.10
B'=45cm, H'=17cm, T'=34cm, Toma de grifo'=Centro, Rebosadero'=Visible
