# Lavamanos esquinero Geberit iCon: 46x33cm, Toma de grifo'=Centro, Rebosadero'=Sin, Blanco - de Geberit

- Propiedad del archivo: CONSTRUNARIO
- Formato: FIEBDC-3/2012
- Programa: Construnario Versión 3.51
- Fecha de los precios: 14/03/2024
- Divisa: EUR

**124729000** Lavamanos esquinero Geberit iCon: 46x33cm, Toma de grifo'=Centro, Rebosadero'=Sin, Blanco - de Geberit
Precio: 142.80
Geberit Icon
