# Lavamanos Geberit iCon con superficie de apoyo: 53x13x31cm, Blanco, Toma de grifo'=Izquierda, Rebosadero'=Sin, Superficie de apoyo - de Geberit

- Propiedad del archivo: CONSTRUNARIO
- Formato: FIEBDC-3/2012
- Programa: Construnario Versión 3.51
- Fecha de los precios: 14/03/2024
- Divisa: EUR

**124153000** Lavamanos Geberit iCon con superficie de apoyo: 53x13x31cm, Blanco, Toma de grifo'=Izquierda, Rebosadero'=Sin, Superficie de apoyo - de Geberit
Precio: 232.30
Geberit Icon
