# Lavamanos Geberit iCon: 38x13.5x28cm, Blanco, Toma de grifo'=Izquierda, Rebosadero'=Sin - de Geberit

- Propiedad del archivo: CONSTRUNARIO
- Formato: FIEBDC-3/2012
- Programa: Construnario Versión 3.51
- Fecha de los precios: 14/03/2024
- Divisa: EUR

**124836000** Lavamanos Geberit iCon: 38x13.5x28cm, Blanco, Toma de grifo'=Izquierda, Rebosadero'=Sin - de Geberit
Precio: 104.80
Geberit Icon
