# Lavamanos esquinero Geberit Selnova: 41.5x16.5x41cm, Blanco, Toma de grifo'=Centro, Rebosadero'=Visible - de Geberit

- Propiedad del archivo: CONSTRUNARIO
- Formato: FIEBDC-3/2012
- Programa: Construnario Versión 3.51
- Fecha de los precios: 14/03/2024
- Divisa: EUR

**500326011** Lavamanos esquinero Geberit Selnova: 41.5x16.5x41cm, Blanco, Toma de grifo'=Centro, Rebosadero'=Visible - de Geberit
Precio: 60.50
Geberit Selnova
