# Lavabo de dos senos serie Smyle Square, referencia 500.224.01.1 de Geberit. Sin toma de grifo. Rebosadero: visible. Color: blanc - de Geberit

- Propiedad del archivo: CONSTRUNARIO
- Formato: FIEBDC-3/2012
- Programa: Construnario Versión 3.51
- Fecha de los precios: 14/03/2024
- Divisa: EUR

**500224011** u Lavabo de dos senos serie Smyle Square, referencia 500.224.01.1 de Geberit. Sin toma de grifo. Rebosadero: visible. Color: blanc - de Geberit
Precio: 680.70
Propiedades: - Empotrable. Sin toma de grifo. Rebosadero: visible. Código EAN: 4025416520214
