# Lavabo semiempotrado serie Selnova, referencia 500.311.01.1 de Geberit. Color: blanco - de Geberit

- Propiedad del archivo: CONSTRUNARIO
- Formato: FIEBDC-3/2012
- Programa: Construnario Versión 3.51
- Fecha de los precios: 14/03/2024
- Divisa: EUR

**500311011** u Lavabo semiempotrado serie Selnova, referencia 500.311.01.1 de Geberit. Color: blanco - de Geberit
Precio: 114.40
Aplicación: - Para El Montaje en una encimera. El suministro incluye: material de fijación. Toma de grifo: centro. Rebosadero: visible. Código EAN: 4025416530121
