# Lavabo serie Selnova Square sin barreras, referencia 500.302.01.1 de Geberit. Toma de grifo: centro, Rebosadero: visible. Color: - de Geberit

- Propiedad del archivo: CONSTRUNARIO
- Formato: FIEBDC-3/2012
- Programa: Construnario Versión 3.51
- Fecha de los precios: 14/03/2024
- Divisa: EUR

**500302011** u Lavabo serie Selnova Square sin barreras, referencia 500.302.01.1 de Geberit. Toma de grifo: centro, Rebosadero: visible. Color: - de Geberit
Precio: 121.20
Aplicación: - adecuado Para la utilización con sillas de ruedas. Propiedades: - frontal con forma ergonómica Para uso sencillo. - Seno plano. Toma de grifo: centro Rebosadero: visible. Código EAN: 4025416529941
