# Lavabo serie Selnova Comfort Square sin barreras, referencia 500.789.01.1 de Geberit. B'=65cm, T'=55cm - de Geberit

- Propiedad del archivo: CONSTRUNARIO
- Formato: FIEBDC-3/2012
- Programa: Construnario Versión 3.51
- Fecha de los precios: 14/03/2024
- Divisa: EUR

**500789011** u Lavabo serie Selnova Comfort Square sin barreras, referencia 500.789.01.1 de Geberit. B'=65cm, T'=55cm - de Geberit
Precio: 271.70
Toma de grifo'=Centro, Rebosadero'=Sin, Blanco
