# Juego de lavabo para mueble serie Selnova Square, referencia 501.232.00.1 de Geberit, Blanco / Cubierto brillante intenso - de Geberit

- Propiedad del archivo: CONSTRUNARIO
- Formato: FIEBDC-3/2012
- Programa: Construnario Versión 3.51
- Fecha de los precios: 14/03/2024
- Divisa: EUR

**501232001** u Juego de lavabo para mueble serie Selnova Square, referencia 501.232.00.1 de Geberit, Blanco / Cubierto brillante intenso - de Geberit
Precio: 545.70
Diseño esbelto, dos cajones, mueble bajo para lavabo: B1'=53.8cm, T'=50.2cm. Toma de grifo'=Centro, Rebosadero'=Visible, Código EAN: 4025410741691
