# Juego de lavabo para mueble serie Selnova Square, referencia 501.241.00.1 de Geberit, diseño esbelto Lava / Cubierto mate - de Geberit

- Propiedad del archivo: CONSTRUNARIO
- Formato: FIEBDC-3/2012
- Programa: Construnario Versión 3.51
- Fecha de los precios: 14/03/2024
- Divisa: EUR

**501241001** u Juego de lavabo para mueble serie Selnova Square, referencia 501.241.00.1 de Geberit, diseño esbelto Lava / Cubierto mate - de Geberit
Precio: 696.00
Diseño esbelto, dos cajones, mueble bajo para lavabo: B1'=78.8cm, T'=50.2cm, Toma de grifo'=Centro, Rebosadero'=Visible
